# Muster-Leistungsbeschreibung
Leistungsbeschreibung (GAEB 90, DA81)
Währung: EUR

## TC Floor 2130
Datum: 11.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Risse mechanisch aufweiten**
*** Bedarfsposition ohne GB
Einschneiden und Aufweiten von Rissen
entlang des Rissverlaufes mittels
Trennscheibe in einer Schnitttiefe von
mind. 2-3 cm. Mittels
Industriestaubsauger ist der Rissverlauf
staubfrei herzustellen.
Einheit: m

**00001.0004 Rissanierung mit einem 2K EP Sanierungsset**
*** Bedarfsposition ohne GB
Einschneiden und Aufweiten bzw. Begrenzen von
Rissenentlang des Rissverlaufes. Kraftschlüssige
Rissverfüllung nach Herstellerrichtlinien
einbringen.
Untergrundfeuchte im Zementestrich bis 6% (CM)

Verbrauch:
ca. 1,1 kg/dm³  Remmers Epoxy CF 100 <6089>
evtl. ca. 1,0 kg/m²  Remmers Quarz 03/08 DF <4406>
Einheit: m

**00001.0005 Entfernen von Hohlstellen - Senkrechter Einschnitt um Fehlstellen**
*** Bedarfsposition ohne GB
Markieren von Fehl- und Hohlstellen und
durch Einschneiden begrenzen.
Anschließend alle zweifelhaft
erscheindenden Teil bis zum tragfähigen
Untergrund entfernen. Die Schadstellenränder
sind senkrecht einzuschneiden. Mittels
Industriestaubsauger ist der Untergrund
staubfrei herzustllen.

Die Entsorgung des anfallenden
Bauschutts ist mit einzukalkulieren.
Einheit: m2

**00001.0006 Aufmörteln mit einem 2K EP Mörtel mit Sieblinie (1:10)**
*** Bedarfsposition ohne GB
Auffüllen von Fehl- und Ausbruchstellen
mit einem Mörtel bestehend aus 1
Gewichtsteil  Epoxy ST 100,
einem transparenten, mechanisch belastbaren,
zweikomponentigen Epoxydharz und 10
Gewichtsteilen  Selectmix 0/10
(Körnung 0,2-1,0mm). Zunächst werden die
Haftflächen mit  Epoxy ST 100
grundiert. In die noch frische
Grundierung wird der Mörtel eingebracht,
verdichtet, auf Höhe abgezogen und
geglättet.

Verbrauch:
Verbrauch für die Grundierung:
mind. 0,30 kg/m²  Epoxy ST 100 <1160>
Verbrauch für den Mörtel je mm Schichtdicke:
mind. 0,20 kg/m²  Epoxy ST 100 <1160>
ca. 2,00 kg/(m²+mm)  Selectmix 0/10 <6750>
Einheit: m2

**00001.0007 Hohlkehle mit einem 2K EP Bindemittel u. Sieblinie 1:10**
*** Grundposition ZZ 001.0
In allen innenliegenden Kanten sind Dreieckskehlen
(5 x 5 cm) einzubauen. Zunächst werden die
Haftflächen mit Remmers Epoxy ST 100, einem
transparenten, mechanisch hoch belastbaren,
zweikomponentigen Epoxydharz grundiert. In die
noch frische Grundierung wird ein Mörtel bestehend
aus 1 Gewichtsteil Remmers Epoxy
ST 100 und 10 Gewichsteilen Remmers SelectMix
0/10, einer Füllstoffmischung aus verschiendenen,
naturbelassenen Füllstoffen, eingebracht und
mittels geeigneter Kelle in der entsprechenden
Form abgezogen und geglättet.

Verbrauch:
Grundierung:
ca. 0,20 kg/lfd.m Remmers Epoxy ST 100 <1160>
Verbrauch für Hohlkehle mit Schenkellänge 5 cm
mind. ca. 0,20 kg/lfd.m Remmers Epoxy ST 100 <1160>
ca. 2,00 kg/m² Remmers Selectmix 0/10 <6750>
Einheit: lfm

**00001.0008 Hohlkehle mit einem 2K EP Bindemittel u. Sieblinie 1:10, abgestellt**
*** Wahlposition ZZ 001.1
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0009 Grundierung mit einem transp., LM-freien 2K EP Bindemittel (ADD)**
Grundieren der vorbereiteten, sauberen und
saugfähigen Betonflächen bis zur Sättigung mit
 Epoxy ST 100, einem
lösemittelfreien, transparenten, mechanisch
belastbaren, zweikomponentigen Epoxydharz unter
Zugabe von bis zu 2,5 % ADD 250
Kunststoffgranulat.
Das Material wird in geeigneter Weise,
z. B. Mit einem Gummischieber auf der
Fläche verteilt und sofort im Anschluss
mit einem Farbroller sorgfältig
durchgearbeitet.

Ist nicht gewährleistet, dass innerhalb
von 24 Std. Weitergearbeitet werden
kann, so ist die noch frische
Grundierung gezielt abzustreuen oder vor
der nachfolgenden Beschichtungsmaßnahme
anzuschleifen.

Verbrauch:
mind. 0,30 kg/m²  Epoxy ST 100 <1160>
(je nach Saugfähigkeit/Porosität des Untergrundes)
zuzügl. 0,008 kg/m² Remmers ADD 250 (ca. 2,5 %)
Einheit: m2

**00001.0010 Rollbeschichtung mit einem pigmentierten 2K EP-Bindemittel, rutschhemmend**
Versiegeln der vorbereiteten Flächen,
nach klebfreiem Erhärten der
vorangegangenen Schicht, mit
Epoxy Color Top, einem
pigmentierten, zweikomponentigen
Epoxydharz unter Zugabe von 2,5 %
 ADD 250 Kunststoffgranulat. Das
Material wird in geeigneter Weise, z. B.
mit einem gezahnten Gummischieber oder
Farbroller auf der Fläche verteilt und
sofort im Anschluss mit einem trockenen
Farbroller nachgerollt.

Hinweis:
Auf eine ausreichende Luftventilation
ist zu achten, um einen Abtransport der
Feuchtigkeit zu gewährleisten.

Verbrauch:
mind. 0,25 kg/m² Remmers Epoxy Color Top <6190-6192>
zzgl. 0,006 kg/m² Remmers ADD 250 (ca. 2,5%) <6271>
Einheit: m2

**00001.0011 Kontrasteinstreuung mit Farbflocken Colorflakes**
In die noch frische Schicht werden
Remmers Color Flakes per Hand oder
Flockenpistole gleichmäßig bis zum
gewünschten Abdeckungsgrad eingebracht.

gewähltes Produkt oder gleichwertig:
Remmers Colorflakes <6461-6462>

Verbrauch:
ca. 0,02-0,03 kg/m² Remmers Colorflakes <6461-6465>
(Farbton nach Wahl des AG)
Einheit: m2
